# Lanterneau en coupole fixe parabolique simple vitrage

- Propriété du fichier: CYPE INGENIEROS, S.A.
- Format: FIEBDC-3/2002
- Devise: EUR
- Coûts indirects: 3.00 %
- Frais généraux: 13.00 %
- Bénéfice: 6.00 %
- TVA: 20.00 %

## E Enveloppe et finition extérieure

### EM Menuiseries extérieures

#### EML Lanterneaux

**EML010** U Lanterneau en coupole fixe parabolique simple vitrage, de polyméthylméthacrylate (PMMA), à base carrée, lumière d'ouverture 40x40 cm, "PLÁSTICOS Y CLARABOYAS MATILLA", comprend le contour de 25 cm de hauteur, réalisé en maçonnerie de brique creuse en terre cuite de 29x14x7, mis en place avec du mortier de ciment, industriel, M-5.
Fourniture et montage de lanterneau en coupole fixe parabolique simple vitrage, de polyméthylméthacrylate (PMMA), à base carrée, lumière d'ouverture 40x40 cm, "PLÁSTICOS Y CLARABOYAS MATILLA", comprend le contour de 25 cm de hauteur, réalisé en maçonnerie de brique creuse en terre cuite de 29x14x7, mis en place avec du mortier de ciment, industriel, M-5; fixation étanche de coupole à une maçonnerie avec des tire-fonds et mise en place de capuchons protecteurs.
Inclut: Mise en place et fixation de la coupole au contour en maçonnerie. Protection et imperméabilisation en terminant le contour. Mise en place des éléments d'étanchéité du joint socle-coupole. Mise en place des éléments de protection et d'étanchéité des fixations.
Critère de métré de projet: Nombre d'unités prévues, selon documentation graphique du Projet.
Critère de mesure de l'ouvrage: On mesurera le nombre d'unités réellement exécutées selon les spécifications du Projet.

| Code | U | Désignation | Quantité | Prix | Montant |
|---|---|---|---|---|---|
| mt14iea020c | kg | Émulsion bitumineuse anionique avec charges. (matériau) | 0.406 | 1.60 | 0.65 |
| mt14lga010eb | m² | Écran de bitume modifié avec un élastomère SBS, LBM(SBS)-50/G-FP, de 3,5 mm d'épaisseur, masse nominale 5 kg/m², avec une armature de feutre de polyester renforcé et stabilisé de 150 g/m², avec une autoprotection minérale de couleur gris. Selon NF EN 13707. (matériau) | 0.546 | 6.94 | 3.79 |
| mt04lcc010b | U | Brique creuse en terre cuite (tochana), à revêtir, 29x14x7 cm, selon NF EN 771-1. (matériau) | 18.000 | 0.16 | 2.88 |
| mt08aaa010a | m³ | Eau. (matériau) | 0.006 | 1.50 | 0.01 |
| mt09mif010ca | t | Mortier industriel pour maçonnerie, de ciment, couleur gris, catégorie M-5 (résistance à la compression 5 N/mm²), fourni en sacs, selon NF EN 998-2. (matériau) | 0.036 | 32.25 | 1.16 |
| mt21mat010jbaa | U | Lanterneau en coupole fixe parabolique simple vitrage, de polyméthylméthacrylate (PMMA), à base carrée, lumière d'ouverture 40x40 cm, "PLÁSTICOS Y CLARABOYAS MATILLA". Selon NF EN 1873. (matériau) | 1.000 | 49.00 | 49.00 |
| mt21cms010 | U | Produits complémentaires pour l'installation, le montage et la fixation d'une lucarne préfabriquée. (matériau) | 1.689 | 2.25 | 3.80 |
| op00amo010 |  | Rectifieuse ou scie radiale. | 1.000 | 0.00 | 0.00 |
| mo029 | h | Compagnon professionnel III/CP2 poseur de lames imperméabilisantes. (main-d'œuvre) | 0.323 | 24.11 | 7.79 |
| mo067 | h | Ouvrier professionnel II/OP poseur de lames imperméabilisantes. (main-d'œuvre) | 0.323 | 21.40 | 6.91 |
| mo011 | h | Compagnon professionnel III/CP2 monteur. (main-d'œuvre) | 0.340 | 24.91 | 8.47 |
| mo080 | h | Ouvrier professionnel II/OP monteur. (main-d'œuvre) | 1.008 | 21.40 | 21.57 |
| mo113 | h | Ouvrier d'exécution I/OE1 construction. (main-d'œuvre) | 0.096 | 20.14 | 1.93 |
| % | % | Coûts directs complémentaires | 2 % | 107.96 | 2.16 |
|  |  | Coûts directs |  |  | 110.12 |
